# Jahresleistungsverzeichnis 2018/2019
Angebotsaufforderung (GAEB DA 2000 1.2, DA83)
Projekt: 20012018
Währung: EUR
Auftraggeber: DV-Nummer: 2; Vergabenummer: 2; Stadt Zwiesel, Stadtbauamt, Stadtplatz 27, 94227 Zwiesel
Erstellt mit: BECHMANN AVA 2016/ GAEB Toolbox V3.2 G90 R20150207, 26.01.2018

## 2 Reparatur- und Instandhaltungsarbeiten
Datum: 26.01.2018

### 01 Strom- u. Wasserversorgung, Kanalarbeiten

#### Titel 01.01 Übergeordnete Arbeiten

**01.01.10 Verkehrszeichen auf- und abbauen bis 5 Stück**
Verkehrszeichen nach StVO
gemäß den Vorschriften der StVO und den
behördlichen Anordnungen
Ausführung angepasst an das Bauvorhaben,
je in sich abgeschlossene Baumaßnahme,
Anzahl der Verkehrszeichen bis 5 Stück
Abrechnungseinheit psch 1 Stück je Baumaßnahme
einzurechnen ist das Umsetzen einzelner Schilder
innerhalb der Baustelle bis 50 m
auf- und abbauen
Menge: 70,000 St

**01.01.20 Schutzvorrichtung herstellen und beseitigen**
Behelfsmäßige Schutzvorrichtung
als Baugruben- und Leitungs-/Kabelgraben-
sicherung,
best. aus Bauzaunfeldern, Holzgeländer, Signalbarken einschl. Sicherheitsbeleuchtung und
deren Betrieb,
herstellen, für die Dauer der vertraglichen
Ausführungsfrist vorhalten und beseitigen.
Ausführung dem Bauvorhaben angepaßt, die
Unfallverhütungsvorschriften und die StVO (wenn
im Straßenbereich) müssen zugrundegelegt werden.
Abrechnung als 1 Stück je Einzelbaumaßnahme,
unabhängig von der Anzahl der verwendeten
Einzelstücke.
Menge: 70,000 St

**01.01.30 Hilfsüberfahrt SLW 30 Grabenbreite bis 1 m**
Hilfsüberfahrt einschl. aller Schutzeinrichtungen
z.B. Schrammborde, Geländer, Beschilderung,
Beleuchtung,
für nicht öffentlichen Verkehr
über Kabel- und Leitungsgräben bis 1 m Breite
herstellen, für die Dauer der vertraglichen
Ausführungsfrist vorhalten und beseitigen.
Belastung "SLW 30/30"
nutzbare Breite der Überfahrt über 3,00 bis 4,00 m,
Abdeckung nach Wahl des AN.
Menge: 5,000 St

**01.01.40 Hilfsüberfahrt SLW 30 Grabenbreite bis 2,5 m**
Leistung wie Position zuvor, jedoch über Kabel- und
Leitungsgräben über 1 bis 2,5 m Breite.
Menge: 3,000 St

**01.01.50 Hilfsüberfahrt SLW 60 Grabenbreite bis 1 m**
Hilfsüberfahrt einschl. aller Schutzeinrichtungen
z.B. Schrammborde, Geländer, Beschilderung,
Beleuchtung,
für nicht öffentlichen Verkehr
über Kabel- und Leitungsgräben bis 1 m Breite
herstellen, für die Dauer der vertraglichen
Ausführungsfrist vorhalten und beseitigen.
Belastung "SLW 60",
nutzbare Breite der Überfahrt über 3,00 bis 4,00 m,
Abdeckung nach Wahl des AN.
Menge: 5,000 St

**01.01.60 Hilfsüberfahrt SLW 60 Grabenbreite bis 2,5 m**
Leistung wie Position zuvor, jedoch über Kabel- und
Leitungsgräben über 1 bis 2,5 m Breite.
Menge: 5,000 St

**01.01.70 Hilfsüberfahrt umsetzen**
Leistung wie Position zuvor,
jedoch Umsetzen aller vorbenannter Hilfsüberfahrten
innerhalb einer vertraglichen Einzelbaumaßnahme für
nicht öffentlichen und öffentlichen Verkehr.
Menge: 1,000 St

**01.01.80 Erstellen von Bestandsplänen**
Erstellen von Bestandsplänen
der vertraglichen Leistungen einschl. der Einmessung
allre Kabel und Kabelschutzrohre, Wasserleitungen
und Kanälen auf Grenzsteine und Gebäudekanten,
Bezeichnung der verlegten Kabel und Wasserleitungen.
Die Pläne sind im Maßstab 1 : 250, für Detailpunkte
(z.B. Knotenpunkte) auch bis 1 : 100 zu erstellen. Die
Zeichnungsdarstellung hat nch den jeweils gültigen
Vorschrifte zu erfolgen.
Die Pläne sind als pausfähiges Original einschl.
2 Satz Papierpausen zu übergeben. Ein Satz Papierpausen ist jeder Schlußrechnungsfertigung beizugeben.
Die Bestandspläne sind von der ÖBL auf Richtigkeit
zu prüfen und unterzeichnen zu lassen.
Menge: 35,000 St

#### Titel 01.02 Asphaltarbeiten

*Hinweis: Hinweis*
Hinweis

Für alle bituminösen Aufbruch- und Fräsarbeiten gilt:

Ausbaubreite bituminöser und sonstiger gebundener
Befestigungen = Grabenbreite + 2 x 0,15 cm.
In Ausnahmefällen und nur auf Anordnung durch den AG
kann der Randstreifen neben dem Graben mit 2 x 0,25 cm
ausgeführt werden

**01.02.10 Asphaltschicht schneiden, Dicke über 6-12 cm**
Leistung wie zuletzt in vollem Wortlaut beschrieben,
jedoch "Dicke der bituminösen Befestigung über
6 bis 12 cm".
Menge: 200,000 m

**01.02.20 Asphaltschicht schneiden, Dicke über 12-18 cm**
Leistung wie zuletzt in vollem Wortlaut beschrieben,
jedoch "Dicke der bituminösen Befestigung über 12
bis 18 cm".
Menge: 400,000 m

**01.02.30 Asphaltschicht schneiden, Dicke über 18 cm**
Leistung wie zuletzt in vollem Wortlaut beschrieben,
jedoch "Dicke der bituminösen Befestigung
über 18 cm".
Menge: 30,000 m

**01.02.40 Bitu aufbrechen, aufnehmen, Dicke bis 12 cm**
Leistung wie zuletzt in vollem Wortlaut beschrieben,
jedoch "Dicke der bituminösen Befestigung über
6 bis 12 cm".
Menge: 100,000 m²

**01.02.50 Bitu aufbrechen, aufnehmen, Dicke bis 18 cm**
Leistung wie zuletzt in vollem Wortlaut beschrieben,
jedoch "Dicke der bituminösen Befestigung über
12 bis 18 cm".
Menge: 200,000 m²

**01.02.60 Bitu aufbrechen, aufnehmen, Dicke über 18 cm**
Leistung wie zuletzt in vollem Wortlaut beschrieben,
jedoch "Dicke der bituminösen Befestigung über 18 cm".
Menge: 15,000 m²

**01.02.70 Planum wiederherstellen +- 2 cm**
Planum wiederherstellen
ZTVE-StB
zur Aufnahme einer ungebundenen Tragschicht,
Auf- und Abtrag bis "15 cm",
zulässige Abweichung von der Nennhöhe +- 2 cm.
Massenausgleich im Bereich des Planums.
Liefern von zusätzlichen Baustoffen wird gesondert
vergütet.
Menge: 200,000 m²

**01.02.80 Frostschutzschicht, Dicke 30-50 cm**
Frostschutzschicht als 1. Tragschicht ZTV T-Stb,
Verdichtungsgrad DPr mind. 103 %,
aus Granitschotter,
Körnung "0/45 mm",
abgerechnet wird nach Auftragsprofilen.
Schichtdicke über 30 bis 50 cm.

  Löhne:  _________________

  Stoffe:  _________________

  Geräte:  _________________

  Sonstiges:  _________________
Menge: 100,000 m³

**01.02.90 Frostschutzschicht, Dicke bis 30 cm**
Leistung wie Position zuletzt in vollem Wortlaut
beschrieben, jedoch Schichtdicke bis 30 cm.
Menge: 50,000 m³

**01.02.100 Schottertragschicht 0/45 mm, Dicke 15 cm**
Menge: 20,000 m²

**01.02.110 Schottertragschicht 0/45 mm, Dicke über 15 cm**
Leistung wie Position zuletzt in vollem Wortlaut
beschrieben, jedoch Schichtdicke über 15 bis 20 cm.
Menge: 15,000 m²

**01.02.120 Schottertragschicht 0/16 mm, Dicke bis 5 cm**
Leistung wie Position zuletzt in vollem Wortlaut
beschrieben, jedoch als Schichtdickenergänzung
auf vorhandener Kies- oder Schottertragschicht,
Körnung 0/16, Schichtdicke bis 5 cm.

  Löhne:  _________________

  Stoffe:  _________________

  Geräte:  _________________

  Sonstiges:  _________________
Menge: 150,000 m²

**01.02.130 Zulage für Bankette**
zu den Positionen Schottertragschicht zur Herstellung
von Banketten bis 60 cm Breite.

Für breitere Bankette wird keine Zulage gewährt.
Menge: 5,000 m²

**01.02.140 Asphalttragschicht AC 32 TN, Dicke bis 10 cm**
Asphalttragschicht ZTVT-StB, Mischgutart C, Körnung
0/32 in Fahrbahnen, normale Beanspruchung,
Bindemittel Straßenbaubitumen 50/70, DIN EN 12591,
Schichtdicke 10 cm, Einbaudicke
gemäß TPD-StB durch Messen an Bohrkernen.
Die Kosten für die Entnahme der Bohrkerne und das
Schließen der Bohrlöcher werden nicht gesondert vergütet.

  Löhne:  _________________

  Stoffe:  _________________

  Geräte:  _________________

  Sonstiges:  _________________
Menge: 100,000 m²

**01.02.150 Asphalttragschicht AC 32 TN, Dicke bis 14 cm**
Leistung wie Position zuletzt in vollem Wortlaut
beschrieben, jedoch Schichtdicke über 10 bis 14 cm.
Menge: 200,000 m²

**01.02.160 Bindemittel aufsprühen**
Bitumenhaltiges Bindemittel aufsprühen,
ZTV Asphalt-StB,
0,5 kg/m2, auf Tragschichten, Bitumenemulsion, DIN
1995-3 - U 70 K, Emulsionsmenge ausreichend für
geforderte Bindemittelmenge einschließlich vorheriger
Reinigung der verschmutzten Unterlage.
Menge: 250,000 m²

**01.02.170 Asphaltbetonschicht AC 8 DN, Dicke 3,5 bis 4 cm**
Asphaltbetonschicht, Heißeinbau, ZTV Asphalt-StB,
Mischgut, Körnung 0/8, Schichtdicke 3,5 bis 4 cm,
normale Beanspruchung,
Bindemittel Straßenbitumen 50/70 DIN EN 12591,
in Fahrbahnen.

  Löhne:  _________________

  Stoffe:  _________________

  Geräte:  _________________

  Sonstiges:  _________________
Menge: 100,000 m²

**01.02.180 Asphaltbetondeckschicht AC 8 DN, Dicke 2,5 bis 3 cm**
Leistung wie zuletzt in vollem Wortlaut beschrieben,
jedoch 2,5 bis 3 cm.
Menge: 200,000 m²

**01.02.190 Asphalttragdeckschicht AC 16 TL, Dicke bis 8 cm**
Asphalttragdeckschicht ZTV-Asphalt StB,
aus Kies-Sand-Gemisch, Körnung 0/16 mm,
Bindemittel Straßenbaubitumen 70/100, DIN EN 12591,
Schichtdicke "bis 8 cm".

  Löhne:  _________________

  Stoffe:  _________________

  Geräte:  _________________

  Sonstiges:  _________________
Menge: 25,000 m²

**01.02.200 Asphalttragdeckschicht AC 16 TL, Dicke bis 12 cm**
Leistung wie zuletzt in vollem Wortlaut beschrieben,
jedoch "Schichtdicke über 8 bis 12 cm".
Menge: 10,000 m²

**01.02.210 Bitumenband bis 35 mm**
Fugenfüllung in bituminösen Schichten
mit schmelzbarem Bitumenfugenband
Banddicke ca. 8 mm
Bandhöhe 30-35 mm (einschl. Überstand)
Fugenwandung säubern und mit Voranstrich
nach Vorschrift des Herstellers behandeln.
Menge: 50,000 m

**01.02.220 Bitumenband bis 40 mm**
Leistung wie zuletzt in vollem Wortlaut beschrieben,
jedoch "Bandhöhe über 35-40 mm".
Menge: 600,000 m

**01.02.230 Asphaltflächensanierung um Schächte**
Asphalt um Schächte auf 60 cm Breite auffräsen,
Kies am Schachtrand auf Tragschichtdicke ausbauen und
nachverdichten,
Asphalttragschicht auf 20 cm Breite und
Asphaltdeckschicht auf 60 cm Breite einschließlich
Fugenband herstellen.

  Löhne:  _________________

  Stoffe:  _________________

  Geräte:  _________________

  Sonstiges:  _________________
Menge: 15,000 St

**01.02.240 Pechhaltige Befestigung abbrechen 20kN/m3 D 10-20cm Geräteeinsatz mgl. laden LKW AN schadstoffbelastet**
STLB-Bau 2017-10 084
Abbruch der pechhaltigen Befestigung, im Rahmen einer Teilabbruchmaßnahme, Wichte des Abbruchstoffes DIN EN 1991-1-1 20 kN/m3, Dicke über 10 bis 20 cm,
Geräteeinsatz ist möglich, max. Gesamtgewicht bis 2 t,
aufgenommene Stoffe sammeln, im Behälter des AN lagern, Behältergröße über 1 bis 2 m3, auf LKW des AN laden,
Abfall ist nicht gefährlich, schadstoffbelastet, belastet nach Deponieverordnung für DK I, Schadstoff PAK TRGS 524, DGUV-Regel 101-004, Schadstoff 2 Phenol TRGS 524, DGUV-Regel 101-004,
die Entsorgung wird gesondert vergütet.
Menge: 5,000 t

**01.02.250 Abfall gefährlich AVV170303* schadstoffbelastet LKW AN transp. entsorgen Entsorg.-geb. AN**
STLB-Bau 2017-10 087
Bau- und Abbruchabfälle, Bitumengemische, Kohlenteer und teerhaltige Produkte,
gefährlich, Abfallschlüssel nach AVV (Abfallverzeichnis-Verordnung) 170303* Kohlenteer und teerhaltige Produkte,
schadstoffbelastet, Schadstoff PAK TRGS 524, DGUV-Regel 101-004, Schadstoff 2 Phenol TRGS 524, DGUV-Regel 101-004,
in Behälter auf Baustelle lagernd, mit LKW des AN transportieren, entsorgen, max. Gesamtgewicht ohne Beschränkung, Behältergröße über 1 bis 2 m3, zum Lager/zur Anlage nach Wahl des AN,
[TA01Anlage (Bezeichnung/Ort)  ['....................................................''
vom Bieter einzutragen,
Entsorgungsnachweis gemäß Nachweisverordnung ist erforderlich, die Entsorgungsgebühren werden vom AN übernommen.
Menge: 5,000 t

#### Titel 01.03 Pflasterarbeiten

**01.03.10 Bordstein ausbauen und neu setzen**
Bordstein aus Naturstein oder Beton einschl. Bettung
aus Beton aufnehmen, Dicke des Unterbetons 15-20 cm,
Ausführung als Hoch- oder Tiefbord bzw. Kurvensteine,
wiederverwendbare Steine säubern und nach besonderer
Anordnung des AG innerhalb der Baustelle lagern,
Förderweg bis 100 m, Anteil der wiederverwendbaren
Steine bis 90 %, nicht mehr verwendbare Steine
entsorgen (Förderwege und Deponiekosten werden
gesondert vergütet) einschl. dem Wiederversetzen der
gelagerten Steine, einschl. Betonbettung C25/30, den
erforderlichen Erdarbeiten und der Fugenfüllung aus
hydraulischem Mörtel
Menge: 50,000 m

**01.03.20 Bodenleistensteine ausbauen und neu setzen**
Leistung wie zuletzt in vollem Wortlaut beschrieben,
jedoch als Betonleistensteine
Menge: 5,000 m

**01.03.30 Einzeiler ausbauen und neu setzen**
Leistung wie zuletzt in vollem Wortlaut beschrieben,
jedoch als Einzeiler aus Großpflastersteinen.
Menge: 15,000 m

**01.03.40 Dreizeiler ausbauen und neu setzen**
Leistung wie zuletzt in vollem Wortlaut beschrieben,
jedoch als Dreizeiler aus Großpflastersteinen.
Menge: 15,000 m

**01.03.50 Bordstein aus Granit liefern**
als Zulage zu Position Bordstein ausbauen und
neu setzen,
als Hoch-, Tiefbord- oder Kurvenstein
Menge: 5,000 m

**01.03.60 Bordstein aus Beton liefern**
als Hoch-, Tiefbord- oder Kurvenstein, als Zulage zur
Position ausbauen und neu setzen.
Menge: 5,000 m

**01.03.70 Bordstein neu setzen**
Zur Beseitigung von Setzungen und Neigungen von
Hoch-, Tiefbord-, Kurven- und Leistensteinen einschl.
allen erforderlichen Materialien (z.B. Betonbettung)
sowie der Wiederherstellung der Fugenfüllungen aus
hydraulischem Mörtel.
Menge: 10,000 m

**01.03.80 Betonplattenbelag ausbauen und neu setzen**
Plattenbelag einschl. Bettung aus Sand/Splitt
aufnehmen, Plattenbelag aus Beton ab 30 x 30 cm,
wiederverwendbare Platten säubern und nach besonderer
Anweisung des AG in der Baustelle lagern, Förderweg bis
100 m, Anteil der wiederverwendbaren Platten bis 90 %,
nicht wiederverwendbares Material entsorgen (Förderweg
und Deponiekosten einrechnen), einschl. dem
Wiederverlegen des Plattenbelages, einschl. Bettung auf
Sand/Splitt 1/3 mm, Dicke im verdichteten Zustand 3 - 5
cm, Pflasterfugen mit Natursand einschlämmen.
Menge: 20,000 m²

**01.03.90 Natursteinplatten ausbauen und neu setzen**
Leistung wie zuletzt in vollem Wortlaut beschrieben,
jedoch "Plattenbelag aus Naturstein".
Menge: 10,000 m²

**01.03.100 Klinkerplatten ausbauen und neu setzen**
Leistung wie zuletzt in vollem Wortlaut beschrieben,
jedoch "Plattenbelag aus Klinkermaterial".
Menge: 10,000 m²

**01.03.110 Verbundpflaster ausbauen und neu setzen**
Leistung wie Position zuletzt in vollem Wortlaut
beschrieben, jedoch Verbundpflaster bis 30 x 30 cm
Menge: 50,000 m²

**01.03.120 Kleinsteinpflaster bis 10 cm ausbauen und setzen**
Leistung wie Position zuletzt in vollem Wortlaut
beschrieben, jedoch Kleinsteinpflaster der Größen bis
10/10 cm.
Menge: 10,000 m²

**01.03.130 Großsteinpflaster bis 20 cm ausbauen und neu setzen**
Leistung wie Position zuletzt in vollem Wortlaut
beschrieben, jdoch Großsteinpflaster der Größe über
10/10 bis Größe 20/20 cm.
Menge: 10,000 m²

**01.03.140 Liefern von Ersatzplatten aus Beton**
als Zulage zur Position Betonplatten ausbauen und neu
setzen.
Menge: 10,000 m²

**01.03.150 Zulage für auf Beton verlegten Plattenbelag**
"für den Abbruch und das Wiederherstellen des
Betonauflagers einschließlich aller erforderlichen
Materialien".
Menge: 5,000 m²

**01.03.160 Zulage für Umrandungsplatten**
um Schächte oder Gebäude als Zulage zu Plattenbelag
ausbauen und neu setzen.
Menge: 10,000 m²

**01.03.170 Einschlämmen von Pflasterdeckenfugen**
in bestehende Pflaster bis 40 x 40 cm,
mit Brechsand,
Fugenbreite bis 2 cm
Menge: 10,000 m²

#### Titel 01.04 Erdarbeiten

*Hinweis: Hinweis*
Abrechnung bei Abrechnungseinheit m3:
- 3 Stellen nach dem Komma.

Abrechnung bei allen anderen Einheiten:
- 2 Stellen nach dem Komma.

Deponiekosten für Sondermüll (kontaminierte
Aushubstoffe) werden auf Nachweis vergütet.

**01.04.10 Oberboden abtragen, lagern, auftragen**
Oberboden DIN 18 300 abtragen,
"Fläche eben bis leicht geneigt",
seitlich lagern und später auftragen,
Dicke 10 bis 30 cm,
Mengenermittlung nach Aufmaß an der Entnahmestelle.

  Löhne:  _________________

  Stoffe:  _________________

  Geräte:  _________________

  Sonstiges:  _________________
Menge: 50,000 m³

**01.04.20 Oberboden in Streifen abtragen, lagern, auftragen**
Leistung wie Position zuvor,
jedoch "Abtrag in Streifen, Streifenbreite bis 2,0 m2
Menge: 50,000 m²

**01.04.30 Zulage Oberboden in Böschungen**
Zulage zu den Positionen Oberboden für Arbeiten in
Böschungen steiler 1:3.
Menge: 5,000 m²

**01.04.40 Zulage Oberboden liefern**
"Oberboden liefern als Zulage zu allen
Oberbodenpositionen.
Abrechnung nach Aufmaß an der Einbaustelle".
Menge: 20,000 m³

**01.04.50 Humusierte Flächen begrünen**
Humusierte Flächen fachgemäß begrünen.
Herstellen der Feinplanie erforderlichenfalls duch
Auflockern (maschinell oder von Hand), nachplanieren,
abrechen, entfernen von Steinen (größer als 2 cm),
Wurzeln und anderen Fremdkörpern, saatfertig
herstellen; mit Grassamen ansäen, einigeln und
abwalzen.
Menge: 250,000 m²

**01.04.60 Suchgraben ausheben bis 1,75 m Tiefe**
Boden für Suchgraben ausheben,
zur Freilegung von Kabeln und Leitungen,
ab Geländeoberfläche,
"mit senkrechten Wänden,
Handaushub wird nicht gesondert vergütet",
Aushub seitlich lagern, verfüllen und verdichten,
Aushubtiefe bis 1,75 m,
Sohlenbreite bis 0,8 m,
Bodenklassen 3 und 4.

  Löhne:  _________________

  Stoffe:  _________________

  Geräte:  _________________

  Sonstiges:  _________________
Menge: 5,000 m³

**01.04.70 Suchgraben ausheben über 1,75 m Tiefe**
Leistung wie Position zuvor in vollem Wortlaut
beschrieben,
jedoch "Aushubtiefe über 1,75 m einschl. Verbau."
Menge: 5,000 m³

**01.04.80 Boden Kabel, Sohlenbreite bis 0,50 m**
Boden der Gräben für Kabel
profilgerecht ausheben "nach Abtrag des Oberbodens
bzw. der Oberflächenbefestigung",
"mit senkrechten Wänden, Verbau wird, wenn
erforderlich, gesondert vergütet",
"seitliche Lagerung des Aushubs teilweise möglich,
verfüllen und verdichten. In Verkehrsflächen sind die
Zusätzlichen Technischen Vertragsbestimmungen und
Richtlinien für Aufgrabungen in Verkehrsflächen
(ZTVA-StB) zu beachten.
Aushubtiefe in m "bis 1,1",
Sohlenbreite der Gräben bis 0,50 m,
Bodenklassen 3 bis 5.
Ausführung "profilgerecht nach Regelquerschnitten".

  Löhne:  _________________

  Stoffe:  _________________

  Geräte:  _________________

  Sonstiges:  _________________
Menge: 80,000 m³

**01.04.90 Boden Kabel, Sohlenbreite über 0,50-0,75 m**
Leistung wie Position "zuvor",
jedoch "Sohlenbreite der Gräben
über 50 bis 75 cm".
Menge: 30,000 m³

**01.04.100 Boden Kabel, Sohlenbreite über 0,75-1,15 m**
Leistung wie Position "zuvor
in vollem Wortlaut beschrieben",
jedoch "Sohlenbreite der Gräben über
0,75 bis 1,15 m
Menge: 10,000 m³

**01.04.110 Boden Kabel, Sohlenbreite über 1,15 m**
Leistung wie Position "zuvor
in vollem Wortlaut beschrieben",
jedoch "Sohlenbreite der Gräben über 1,15 m."
Menge: 10,000 m³

**01.04.120 Boden Kabel für Kabelschleifen**
Leistung wie Position "zuvor in vollem
Wortlaut beschrieben",
jedoch für "Kabelschleifen, Aushubfläche
bis 5 x 5 m, Aushubtiefe bis 1,1 m".
Menge: 20,000 m³

**01.04.130 Baugrube ausheben, Aushubtiefe bis 1,5 m**
Boden für Baugruben
profilgerecht lösen, außerhalb der Baugrube lagern,
Ausführung mit geböschten Wänden,
Aushub nach Abtrag des Oberbodens,
Maße der Baugrubensohle in m bis 5,0 x 5,0
Aushubtiefe bis 1,5 m,
Bodenklassen 3 bis 5.
Ausführung für alle Arten von
Freiluftschaltschränken, Trafos, Beleuchtungsmasten
und Preßgruben.
bei länglichen Gruben (z.B. 5m x 1,4m) für Kanäle oder Leitungen sind Pos. Aushub Rohrgraben zu verwenden.

  Löhne:  _________________

  Stoffe:  _________________

  Geräte:  _________________

  Sonstiges:  _________________
Menge: 100,000 m³

**01.04.140 Baugrube ausheben, Aushubtiefe bis 2,5 m**
Leistung wie Position "zuvor in vollem Wortlaut
beschrieben",
jedoch "Aushubtiefe über 1,5 bis 2,5 m".
Menge: 10,000 m³

**01.04.150 Baugrube ausheben, Aushubtiefe über 2,5 m**
Leistung wie Position "zuvor in vollem Wortlaut
beschrieben",
jedoch "Aushubtiefe über 2,5 m".
Menge: 50,000 m³

**01.04.160 Start- und Zielgrube ausheben und verfüllen**
Boden profilgerecht lösen, seitlich lagern,
verfüllen und verdichten, Verdichtungsgrad DPr mind.
100 %.
Ausführung mit Verbau,
nach Abtrag des Oberbodens bzw. der Befestigung
Aushubtiefe bis 2 m,
Bodenklassen 3 bis 5,
Sohlabmessungen bis 15 m2.
Die erforderliche Baugrubenauskleidung zum Auffangen
und Behandeln der Bohrsuspension ist einzurechnen.

  Löhne:  _________________

  Stoffe:  _________________

  Geräte:  _________________

  Sonstiges:  _________________
Menge: 30,000 m³

**01.04.170 Reparaturgrube ausheben und verfüllen**
Boden profilgerecht lösen, seitlich lagern,
einbauen und verdichten, Verdichtungsgrad DPr mind.
100 %.
Nach Abtrag des Oberbodens bzw. der Befestigung,
Aushubtiefe bis 2,5 m,
Bodenklassen 3 bis 5,
Sohlabmessungen 3 x 3 m.
bei länglichen Gruben (z.B. 5m x 1,4m) sind Pos. Aushub Rohrgraben zu verwenden.
Menge: 200,000 m³

**01.04.180 Hinterfüllen von Bauwerken**
Hinterfüllen
von "Arbeitsräumen von Bauwerken",
profilgerecht,
mit seitlich gelagertem Boden,
verdichten, Verdichtungsgrad DPr mind. 100 %.
Einbauhöhe "schichtweise mit max. 40 cm Stärke".
Menge: 50,000 m³

**01.04.190 Aushub Rohrgraben, Tiefe bis 1,75 m**
Boden "der Gräben für Ver- und Entsorungsleitungen
profilgerecht ausheben",
"nach Abtrag des Oberbodens bzw. der
Oberflächenbefestigung",
"mit senkrechten Wänden,
Verbau wird gesondert vergütet",
"seitliche Lagerung des Aushubes teilweise möglich,
verfüllen und verdichten."
Verdichtungsgrad DPr min. 100 %,
Bodenverdrängung "bis 30 %",
verdrängten Boden "laden",
Aushubtiefe bis 1,75 m,
Sohlenbreite der Gräben in m "1,0",
Bodenklassen 3 und 5.

  Löhne:  _________________

  Stoffe:  _________________

  Geräte:  _________________

  Sonstiges:  _________________
Menge: 130,000 m³

**01.04.200 Aushub Rohrgraben, Tiefe bis 2,5 m**
Leistung wie Position zuvor,
jedoch Aushubtiefe bis 2,5 m.

  Löhne:  _________________

  Stoffe:  _________________

  Geräte:  _________________

  Sonstiges:  _________________
Menge: 100,000 m³

**01.04.210 Aushub Rohrgraben, Tiefe über 2,5 m**
Leistung wie Position "zuvor in vollem Wortlaut
beschrieben",
jedoch "Aushubtiefe über 2,5 m."
Menge: 25,000 m³

**01.04.220 Aushub Rohrgraben für Reparaturgraben, b=2 m, Tiefe bis 1,75 m**
Leistung wie Position "zuvor in vollem Wortlaut
beschrieben",
jedoch "für Reparaturgräben, Grabenreite über 1 bis 2 m,
Aushubtiefe bis 1,75 m.
Menge: 200,000 m³

**01.04.230 Aushub Rohrgraben für Reparaturgraben, b=2 m, Tiefe über 1,75 m**
Leistung wie Position zuvor in vollem Wortlaut
beschrieben, jedoch für Reparaturgräben, Grabenbreite
über 1 bis 2 m, Aushubtiefe über 1, 75 m.
Menge: 50,000 m³

**01.04.240 Aushub für Bituschicht, Breite bis 0,8 m**
provisorische Auffüllung in Bitu-Flächen zur Erstellung
der Bituschicht ausheben und laden.
Aushubbreite 0,40 bis 0,80 m.
Aushubtiefe bis 0,3 m
Menge: 10,000 m²

**01.04.250 Aushub für Bituschicht, Breite bis 2,0 m**
provisorische Auffüllung in Bitu-Flächen zur Erstellung
der Bituschicht, ausheben und laden.
Aushubbreite über 0,8 bis 2,0 m,
Aushubtiefe bis 30 cm.
Menge: 3,000 m²

**01.04.260 Aushub Bodenklasse 6**
Aushub Bodenklasse 6
als Zulage für alle Aushubpositionen,
hierunter fällt auch der Aufbruch von
gefrorenem Boden.
Menge: 5,000 m³

**01.04.270 Aushub Bodenklasse 7**
Aushub Bodenklasse 7
als Zulage für alle Aushub- und Bodenpositionen.
Menge: 10,000 m³

**01.04.280 Aushub Bodenklasse 2**
Aushub Bodenklasse 2
als Zulage für alle Aushubpositionen
Menge: 3,000 m³

**01.04.290 Aushub als Handschachtung**
Aushub als Handschachtung
für Bodenklasse 3-6 als Zulage für alle
Aushub- und Sicherungspositionen
Menge: 100,000 m³

**01.04.300 Verbau Tiefe bis 1,75 m, Breite bis 1 m**
"von Leitungsgräben für Ver- und Entsorgungsleitung",
nach Wahl des AN, ohne Verankerungen, Aussteifungen
sind möglich,
Rammen und Rütteln sind nicht zugelassen,
Verbautiefe von 0 bis 1,75 m,
Sohlenbreite zwischen den Bekleidungen bis 1 m,
Verbau wieder beseitigen.
Ausführung "einschließlich erforderlicher Ausfachungen
über und unter den Ver- und Entsorgungsleitungen
(Kopfverbau) oder bei Leitungs-, Kanal- oder
Kabelquerungen.
Abrechnung von anstehender Geländeoberfläche bis
planmäßiger Baugrubensohle".

  Löhne:  _________________

  Stoffe:  _________________

  Geräte:  _________________

  Sonstiges:  _________________
Menge: 50,000 m²

**01.04.310 Verbau Tiefe über 1,75 m, Breite bis 1 m**
Leistung wie Position zuletzt in vollem Wortlaut
beschrieben,
jedoch "Verbautiefe über 1,75 m".

  Löhne:  _________________

  Stoffe:  _________________

  Geräte:  _________________

  Sonstiges:  _________________
Menge: 10,000 m²

**01.04.320 Verbau Tiefe bis 1,75 m, Breite über 1 m**
Leitung wie Position zuletzt in vollem Wortlaut
beschrieben, jedoch Grabenbreite über 1,0 bis 2,0 m,
Verbautiefe bis 1,75 m.
Menge: 100,000 m²

**01.04.330 Verbau Tiefe über 1,75 m, Breite über 1 m**
Leitung wie Position zuletzt in vollem Wortlaut
beschrieben, jedoch Grabenbreite über 1,0 bis 2,0 m,
Verbautiefe über 1,75 m.
Menge: 100,000 m²

**01.04.340 Bodenaustausch**
mit "nicht bindigem Bodenmaterial",
Bodenklassen 3 und 4,
profilgerecht, mit vom AN zu lieferndem Boden,
einbauen und verdichten, Verdichtungsgrad DPr min 100 %.
Schichtdicke in "den örtlichen Erfordernissen
angepasst, bis 50 cm".
Der Bodenaustausch muss vom AG ausdrücklich
angeordnet werden.

  Löhne:  _________________

  Stoffe:  _________________

  Geräte:  _________________

  Sonstiges:  _________________
Menge: 150,000 m³

**01.04.350 Einbetten, Überschütten von Kabeln und Kabelschutzrohren**
Einbetten und Überschütten,
profilgerecht,
von "Kabeln und Kabelschutzrohren gemäß
Angaben der örtlichen Bauleitung",
mit vom AN zu liefernden Kabelsand,
verdichten.
Schichtdicke in cm gemäß Baubeschreibung
Punkt 5.2
Diese Position gilt auch für das fachgerechte
Wiederverlegen freigelegter Sparten".
Lieferung Sand ist einzurechnen.

  Löhne:  _________________

  Stoffe:  _________________

  Geräte:  _________________

  Sonstiges:  _________________
Menge: 70,000 m³

**01.04.360 Einbetten, Überschütten von Ver- und Entsorgungsleitungen**
Leitung wie Position zuletzt in vollem Wortlaut
beschrieben, jedoch für Entsorgungsleistungen nach DIN
EN 1610 und Versorgungsleitungen nach DIN EN 805.

  Löhne:  _________________

  Stoffe:  _________________

  Geräte:  _________________

  Sonstiges:  _________________
Menge: 100,000 m³

**01.04.370 Ortbeton der Auffüllung im Erdreich**
Ortbeton der Auffüllung im Erdreich
Untergrund geneigt oder angetreppt,
obere Betonfläche "profilgerecht",
aus unbewehrtem Beton
als Normbeton DIN 1045, C 12/15,
Dicke unterschiedlich
Menge: 10,000 m³

**01.04.380 Gartenzaun unterqueren**
Zulage zu allen Erdaushubpositionen
für die Unterfahrung von Gartenzäunen
aller Arten. Das komplette Wiederherstellen des Gartenzaunbestandes
(Pfosten, Fundamente, Zaunnetz) ist
einzukalkulieren.
Menge: 3,000 St

#### Titel 01.05 Sicherungen für Sparten

*Hinweis: Hinweis*
Für alle nachfolgenden Sicherungspositionen gilt:

Handschachtung wird gesondert vergütet,
Abrechnungsmaße von UK Spartenlage bis 40 cm über den
Sparten,
30 cm seitlich jeweils ab Außenkante Spartenlage.
Erschwernisse unter der Spartenlage werden nicht
gesondert vergütet.

Beträgt der lichte Abstand zwischen zwei benachbarten
Sparten (längs- oder querlaufend) weniger als 0,2 m,
wird nur eine Spartenquerung, jedoch mit den
tatsächlich angefallenen Abmessungen abgerechnet.

Ab 0,1 m3 Spartenvolumen wird dieses nicht mehr
übermessen, sondern in Abzug gebracht.

**01.05.10 Versorgungsleitung bis DN 100, quer sichern**
Versorgungsleitung
aus "PVC oder Guss",
unter Druck,
Außendurchmesser bis 100 mm,
sichern "nach Wahl des AN".
Länge der Sicherungsstrecke in m "bis 2
(max. Grabenbreite)",
Tiefe der Leitungsachse unter Gelände "über 1,25 m.

Abrechnung der Position erfolgt nur bei tatsälich
durchgeführter Sicherungsleistung. Wiedereinsanden
(Bettung und Überschüttung) wird gemäß entsprechender
Positionen verrechnet".

  Löhne:  _________________

  Stoffe:  _________________

  Geräte:  _________________

  Sonstiges:  _________________
Menge: 40,000 St

**01.05.20 Versorgungsleitung bis DN 100, längslaufend sichern**
Leistung wie Position "zuvor",
jedoch "Versorgungsleitungen
längslaufend zum Kabel oder Leitungsgraben sichern".
Menge: 50,000 m

**01.05.30 Versorgungsleitung über 100-250 mm, quer sichern**
Leitung wie Position zuletzt in vollem Wortlaut
beschrieben, jedoch Außendurchmesser über
100 bis 250 mm.
Menge: 5,000 St

**01.05.40 Versorgungsleitung über 100-250 mm, längslaufend sichern**
Leistung wie Position "zuvor in vollem Wortlaut
beschrieben",
jeodch "Versorgungsleitungen Außendurchmesser über
100-250 mm längslaufend zum Kabel- oder Leitungsgraben
sichern".
Menge: 10,000 m

**01.05.50 Entsorgungsleitung bis 300 mm, quer sichern**
Leistung wie Position "zuvor
in vollem Wortlaut beschrieben",
jedoch "Entsorgungsleitungen aus Beton,
PVC, Stz oder Guß,
schmutzwasserführend,
Außendurchmesser bis 300 mm".
Menge: 3,000 St

**01.05.60 Entsorgungsleitung über 300 mm, längslaufend sichern**
Leistung wie Position "zuvor",
jedoch "Entsorgungsleitung längslaufend zum Kabel- oder Leitungsgraben".
Menge: 10,000 m

**01.05.70 Entsorgungsleitung bis 300 mm, längslaufend sichern**
Leistung wie Position "zuvor",
jedoch "Entsorgungsleitungen längslaufend zum Kabel- oder Leitungsgraben".
Menge: 30,000 m

**01.05.80 Entsorgungsleitung über 300 mm, quer sichern**
Leistung wie Position "zuvor
in vollem Wortlaut beschrieben",
jedoch "Entsorungsleitungen aus Beton,
PVC, Stz oder Guß,
schmutzwasserführend,
Außendurchmesser über 300 mm".
Menge: 3,000 St

**01.05.90 Kabel quer sichern, Anzahl der Kabel 1-2**
Kabel erdverlegt, unter Spannung,
Kabelaußendurchmesser "bis 50 mm",
Anzahl der Kabel 1 bis,
sichern "nach Wahl des AN".
Länge der Sicherungsstrecke "max. 2,0 m.
Wiederverlegen, Sandbettung und Überschüttung werden
gemäß entsprechender Position vergütet".
Menge: 50,000 St

**01.05.100 Kabel quer sichern, Anzahl der Kabel 3-4**
Leistung wie Position "zuvor",
jedoch "Anzahl der Kabel 3 bis 4".
Menge: 5,000 St

**01.05.110 Kabel quer sichern, Anzahl der Kabel über 4**
Leistung wie Position "zuvor
in vollem Wortlaut beschrieben",
jedoch "Anzahl der Kabel über 4".
Menge: 3,000 St

**01.05.120 Kabelschutzrohre (1-2) quer sichern**
Leistung wie Position "zuvor in vollem Wortlaut
beschrieben",
jedoch "Kabelschutzohre bis da 160 mm,
Anzahl der Kabelschutzrohre 1-2".
Menge: 3,000 St

**01.05.130 Kabelschutzrohre (über 2) quer sichern**
Leistung wie Position "zuvor",
jedoch "Anzahl der Kabelschutzrohre über 2".
Menge: 3,000 St

**01.05.140 Kabel längs sichern, Anzahl der Kabel 1-2**
Kabel erdverlegt, unter Spannung,
Kabelaußendurchmesser "bis 50 mm",
Anzahl der Kabel 1 bis 2,
sichern "nach Wahl des AN".
Länge der Einzelabschnitte "über 2 m (Längssicherung)",
Ausführung "einschl. der fachgerechten Wiederverlegung.
Sandbettung und Überschüttung werden gemäß
entsprechender Position vergütet".

  Löhne:  _________________

  Stoffe:  _________________

  Geräte:  _________________

  Sonstiges:  _________________
Menge: 150,000 m

**01.05.150 Kabel längs sichern, Anzahl der Kabel über 2-4**
Leistung wie Position "zuvor",
jedoch "Anzahl der Kabel über 2 bis 4".
Menge: 10,000 m

**01.05.160 Kabel längs sichern, Anzahl der Kabel über 4**
Leistung wie Position "zuvor
in vollem Wortlaut beschrieben",
jedoch "Anzahl der Kabel über 4".
Menge: 10,000 m

**01.05.170 Kabelschutzrohre (1-2) längs sichern**
Leistung wie Position "zuvor in vollem Wortlaut
beschrieben",
jedoch "Kabelschutzrohre bis da 160 mm,
Anzahl der Kabelschutzrohre 1-2".
Menge: 60,000 m

**01.05.180 Kabelschutzrohre (über 2) längs sichern**
Leistung wie Position "zuvor",
jedoch "Anzahl der Kabelschutzrohre über 2".
Menge: 10,000 m

**01.05.190 Kabelabdeckungen (Hauben usw.)**
Leistung wie Position "zuvor in vollem Wortlaut
beschrieben",
jedoch "Kabelabdeckungen (Hauben, Platten) z. T.
mehrläufig, aus Beton, Ton oder Kunststoff, vor der
Kabelsicherung aufnehmen, seitlich lagern, später
wieder einbauen, beschädigtes Material wird Eigentum
des AN und ist zu entsorgen, als Zulage zu allen
Kabelsicherungspositionen".
Menge: 5,000 m

#### Titel 01.06 Wasserhaltung

**01.06.10 Pumpensumpf als Grabenvertiefung**
innerhalb vor Gräben und Gruben herstellen,
unterhalten und beseitigen.
Menge: 10,000 St

**01.06.20 Pumpensumpf aus Brunnenring**
innerhalb von Rohrgräben und Baugruben herstellen und
beseitigen, aus Betonbrunnenringen einschl. des
erforderlichen Erdaushubs, dem Ziehen und der
Wiederverfüllung. Abteuftiefe bis 1,0 m unter
planmäßiger Rohrgrabensohle, lichter Sohlenquerschnitt
bis 1 m2.
Erschwernis durch beengte Platzverhältnisse innerhalb
des Verbaus. Abteufen der Brunnenringe in offener oder
Absenkbauweise.

Anfallanden Aushub außerhalb des Rohrgrabens seitlich
lagern.

  Löhne:  _________________

  Stoffe:  _________________

  Geräte:  _________________

  Sonstiges:  _________________
Menge: 1,000 St

**01.06.30 Sickerleitung DN 100**
innerhalb von Rohrgräben und Baugruben mit Anschluss an
Pumpensumpf herstellen, aus gelochten Betonrohren oder
PVC.
Wassereintrittsfläche mindestens 62 bis 100 cm2/m.
DN 100
einschließlich des erforderlichen Erdaushubs,
Grabentiefe bis 0,50 m,
Sohlenbreite bis 0,50 m,
Sickergrabenfüllung mit Filterkies, dem anstehenden
Boden angepasst,
einschl. Lieferung und Einbau.
Anfallenden Aushub kostenfrei beseitigen,
wasserdichter Endverschluss (Betonplombe oder
ähnliches) nach Ende der Wasserförderung.

  Löhne:  _________________

  Stoffe:  _________________

  Geräte:  _________________

  Sonstiges:  _________________
Menge: 10,000 m

**01.06.40 Sickerleitung DN 150**
Leistung wie Position "zuvor",
jedoch "Sickerrohre DN 150".
Menge: 10,000 m

**01.06.50 Pumpe mit Elektromotor bis 10 l/s**
ein- und ausbauen, für Pumpensümpfe
einschl. Vorhalten während der Bauzeit
einschl. Anschluss an Abflussleitung zum
Vorfluter,
einschl. Abflussleitung mit allen erforderlichen
Formstücken zum Vorfluter bis 100 m,
Fördermenge über 5 bis 10 l/s,
geodätische Förderhöhe bis 10 m.
Strombeschaffung ist einzukalkulieren.
Menge: 10,000 St

**01.06.60 Pumpe bis 10 l/s umsetzen**
innerhalb der Baustelle, Transportentfernung bis 600 m
einschl. Anschluss an Abflussleitung zum
Vorfluter.
Menge: 1,000 St

**01.06.70 Betrieb der Wasserhaltungsanlage bis 10 l/s**
mit Pumpen bis 10 l/s
Abrechnung nach Stück x Stunden
Menge: 50,000 h

#### Titel 01.07 Mauerdurchbrüche

**01.07.10 Durchbruch in Stahlbetonwand**
Stemmen von Öffnungen
in senkrechten Bauteilen,
in Stahlbeton
"C 20/25 bis C 30/37",
Maße "lichte Öffnung bis 25 x 25 cm".
Bauteildicke "bis 30 cm,
anfallendes Abbruchmaterial wird
Eigentum des AN und ist kostenfrei
zu entsorgen,
Ausführung für alle Arten von
Wasserleitungs- und Kabeleinführungen.
Das Abtrennen von Bewehrungsstahl ist einzurechnen".
Menge: 5,000 St

**01.07.20 Durchbruch in Ziegelmauerwerk**
Leistung wie Position "zuvor",
jedoch "Durchbruch in Ziegelmauerwerk".
Menge: 1,000 St

**01.07.30 Kernbohrung bis 200 mm**
Leistung wie Position "zuvor
in vollem Wortlaut beschrieben",
jedoch "als Kernbohrung bis 200 mm
einschl. Einrichten und Entfernen der Bohranlage".
Menge: 5,000 m

**01.07.40 Kernbohrung über 200-350 mm**
Leistung wie Position "zuvor
in vollem Wortlaut beschrieben",
jedoch "als Kernbohrung über 200 - 350 mm
einschl. Einrichten und Entfernen der
Bohranlage".
Menge: 1,000 m

**01.07.50 Öffnungen mit Beton schließen**
Schließen
von Öffnungen
in "Wänden aus Beton und/oder Mauerwerk,
Erschwernis durch benachbarte Hauseinführungen aller
Arten",
Ausführungshöhe in m "0,5 bis 2,5 unter
OK Gelände.
Erschwernis durch beengte Verhältnisse
(Rohrgraben) sind einzurechnen",
mit Beton,
einschl. Schalung.
Normalbeton DIN 1045 "C 25/30, XC4",
Einzelmaße in cm "bis 30 x 30
Bauteildicke bis 30 cm".
Menge: 10,000 St

#### Titel 01.08 Transport und Verlegung von Stromversorgungsmaterial

*Hinweis: Hinweis*
Hinweis

Für alle Verlege- und Montagepositionen dieses
Abschnittes gilt folgendes:

- Alle Materialien werden, wenn nicht ausdrücklich
  in der Leistungsposition beschrieben, von den
  Stadtwerken beigestellt.

- In alle Verlege- und Montagepositionen ist der
  Transport des Materials vom Bauhof der Stadtwerke zur Einbaustelle bzw. bei Demontagen
  vom Demontageort zum Bauhof der Stadtwerke
  (nur auf Anordnung) einschl. der Be- und
  Entladetätigkeiten einzurechnen. Transportleistungen innerhalb einer Baustelle werden
  nicht gesondert vergütet.

- Für den Transport und die Verlegung ist ein fachgerechtes und nach den Regeln der Technik sowie der
  einschlägigen Vorschriften anerkanntes Gerät zu
  verwenden.

- Den Anordnungen der Bauleitung, des Bauherrn bzw.
  dessen Vertreter ist unbedingt Folge zu leisten.

**01.08.10 Verlegen von Mittel- und Niederspannungskabel**
Verlegen von Mittel- und Niederspannungskabel in
vorhandene Kabelgräben mit Sandbettung, Verlegetiefe
bis 1,00 m, Trassenlängen bis 50 m, Verlöten oder
Abdichten von Kabelenden, Bündeln von Einleiterkabeln
einschl. der visuellen Überprüfung auf Beschädigungen
einschl. den erforderlichen Zugdrähten und dem Gerät.
Kabeltyp: 20 kV-Kabel 3 x 95 mm2 Cu, da = 67 mm
Menge: 10,000 lfm

**01.08.20 20 kV-Einleiterkabel 3x1x95 mm²**
Leistung wie zuletzt in vollem Wortlaut beschrieben,
jedoch 20 kV-Einleiterkabel 3 x 1 x 95 mm2, Cu, da je
28 mm.
Menge: 10,000 lfm

**01.08.30 20 kV-Einleiterkabel 3x150 mm²**
Leistung wie zuletzt in vollem Worlaut beschrieben,
jedoch
20 kV-Einleiterkabel 3 x 150 mm2, Alu, da je 33 mm
Menge: 100,000 lfm

**01.08.40 Niederspannungskabel 4x35 mm²**
Leistung wie zuletzt in vollem Wortlaut beschrieben,
jedoch Niederspannungskabel 4 x 35 mm2, Cu, da = 26 mm
Menge: 10,000 lfm

**01.08.50 Niederspannungskabel 4x50 und 4x70 mm²**
Leistung wie zuletzt in vollem Wortlaut beschrieben,
jedoch
Niederspannungskabel 4 x 50 mm2, Cu, da = 29 mm bzw.
Niederspannungskabel 4 x 70 mm2, Cu, da = 33 mm
Menge: 10,000 lfm

**01.08.60 Niederspannungskabel 4x95 mm²**
Leistung wie zuletzt in vollem Wortlaut beschrieben,
jedoch
Niederspannungskabel 4 x 95 mm2, Cu, da = 38 mm
Menge: 10,000 lfm

**01.08.70 Niederspannungskabel 4x150 mm²**
Leistung wie zuletzt in vollem Wortlaut beschrieben,
jedoch
Niederspannungskabel 4 x 150 mm2, Cu, da = 46-50 mm
Menge: 10,000 lfm

**01.08.80 Niederspannungskabel 4x6-10 mm²**
Leistung wie zuletzt in vollem Wortlaut beschrieben,
jedoch
Niederspannungskabel 4 x 6-10 mm2, Cu, da = 17-21 mm
Menge: 150,000 lfm

**01.08.90 Fernmeldekabel 20x2x0,8 mm²**
Leistung wie zuletzt in vollem Wortlaut beschrieben,
jedoch
Fernmeldekabel 20 x 2 x 0,8 mm2, Cu, da = 19 mm
Menge: 100,000 lfm

**01.08.100 LWL-Kabel KL-A-D (ZN) B2Y 10 G**
Leistung wie zuletzt in vollem Wortlaut beschrieben,
jedoch
LWL-Kabel-KL-A-D (ZN) B2Y 10G 62,5/125 qm 3,2 B
200/09, F600
Menge: 20,000 lfm

**01.08.110 Niederspannungskabel 4x50, Alu**
Leistung wie zuletzt in vollem Wortlaut beschrieben,
jedoch
Niederspannungskabel 4 x 50 mm2 Alu, da 29 mm
Menge: 120,000 lfm

**01.08.120 Niederspannungskabel 4x95, Alu**
Leistung wie zuletzt in vollem Wortlaut beschrieben,
jedoch
Niederspannungskabel 4 x 95 mm2 Alu, da 38 mm
Menge: 10,000 lfm

**01.08.130 Niederspannungskabel 4x150, da 46-50 mm**
Leistung wie zuletzt in vollem Wortlaut beschrieben,
jedoch
Niederspannungskabel 4 x 150 mm2, Alu da 46-50 mm
Menge: 300,000 lfm

**01.08.140 Niederspannungskabel 4x185-240, da 50-80 mm**
Leistung wie zuletzt in vollem Wortlaut beschrieben,
jedoch
Niederspannungskabel 4 x 185-240 mm2, Alu da 50-80 mm
Menge: 20,000 lfm

**01.08.150 Erdungsband 30 x 3,5 mm**
Leistung wie zuletzt in vollem Wortlaut beschrieben,
jedoch
Erdungsband 30 x 3,5 mm, Stahl verzinkt,
oder Edelstahl V2A oder Edelstahl V4A,
DIN 48 801, Verlegetiefe 0,4 m unter OK Gelände.
Menge: 200,000 lfm

**01.08.160 Kabel in Schutzrohr da 110 einziehen**
Zulage für das Einziehen vorbenannter Kabel in
Kabelschutzrohre aus PVC, da bis 110 mm einschl.
aller dafür erforderliche
Hilfsmittel (Zugdraht, Molch, Kabeltrommeln usw.)
Menge: 50,000 lfm

**01.08.170 Kabel in Schutzrohr da 160 einziehen**
Leistung wie Position zuvor, jedoch Kabelschutzrohre  über da 110 bis 160 mm
Menge: 50,000 lfm

**01.08.180 Markieren von Kabeltrassen**
Markieren von Kabeltrassen mit Trassenwarnband,
Ausführung nach Angaben der örtlichen Bauleitung.
Menge: 800,000 lfm

*Hinweis: Hinweis*
Hinweis

Die Zulage für mehrlagiges oder mehrrohriges Verlegen
kann nur gewährt werden, wenn die Kabelschutzrohre mit
den entsprechenden Abstandshaltern (sind in die
Zulageposition einzurechnen) verlegt werden. Erfolgt
die Verlegung der Schutzrohre ohne Abstandshalter und
beträgt die Sandschicht zwischen den Schutzrohren
(horizontal und vertikal) mehr als 5 cm wird keine
Zulage für mehrroriges Verlegen vergütet.

**01.08.190 Kabelschutzrohr DN 50 und 63 verlegen**
Schutz von Kabeln
herstellen mit vom AG gelieferten Stoffen,
aus Kabelschutzrohren aus PVC-hart oder PE-HD,
da = 50 mm und da = 63 mm,
verlegen einrohrig, mit Steckmuffe und Dichtring
bzw. mit Verschraubungen,
in vorhandenen Graben mit Sandbettung.
Im Kabelgraben können sich weitere Kabel befinden,
einschl. eines verzinkten Zugdrahtes 2 mm.
Menge: 200,000 m

**01.08.200 Kabelschutzrohr DN 100 und DN 110 verlegen**
Leistung wie zuletzt in vollem Wortlaut beschrieben,
jedoch "DN 100 (da = 110 mm) + DN 110 (da = 125 mm)
PVC-hart".
Menge: 20,000 m

**01.08.210 Kabelschutzrohr DN 150 verlegen**
Leistung wie zuletzt in vollem Wortlaut beschrieben,
jedoch "DN 150 (da = 160 mm) PVC".
Menge: 200,000 m

**01.08.220 Rohrbogen als Zulage für Schutzrohr DN 100**
Leistung wie zuletzt in vollem Wortlaut beschrieben,
jedoch Rohrbogen als Zulage für Schutzrohr DN 100/110,
Radius 1,0/1,5 mm PVC
Menge: 3,000 St

**01.08.230 Rohrbogen als Zulage für Schutzrohr DN 150, PVC**
Leistung wie zuletzt in vollem Wortlaut beschrieben,
jedoch Rohrbogen als Zulage für Schutzrohr DN 150,
Radius 2,0 m.
Menge: 5,000 St

**01.08.240 Verschlussbecher Kabelschutzrohr, DN 50 und 63**
Leistung wie zuletzt in vollem Wortlaut beschrieben,
jedoch Verschlussbecher als Zulage für Schutzrohr
DN 50 und 63
Menge: 4,000 St

**01.08.250 Verschlussbecher Kabelschutzrohr, bis DN 150**
Leistung wie zuletzt in vollem Wortlaut beschrieben,
jedoch Verschlussbecher als Zulage für Schutzrohr
DN 100 - DN 150
Menge: 4,000 St

**01.08.260 Kabelzugdraht in Schutzrohr DN 50 und 63 einziehen**
Kabelzugdraht, verzinkt, 2 mm in bereits bestehende,
verlegte
Schutzrohre einziehen, Ausführung nach Wahl des AN
Schutzrohr DN 50 und 63.
Abrechnung nur für bestehende Schutzrohre, die nicht im
Rahmen dieser Leistungen verlegt worden sind. Die
Position gilt nicht für Kabelverlegepositionen.
Kabelzugdraht verbleibt im Rohr als vorbereitende
Maßnahme
Menge: 50,000 m

**01.08.270 Kabelzugdraht in Schutzrohre DN 100-150 einziehen**
Leistung wie Position zuletzt beschrieben, jedoch in
Schutzrohre DN 100 - DN 150 einziehen.
Menge: 50,000 m

**01.08.280 Kabelabdeckfolie verlegen**
Schutz von Kabeln herstellen mit vom AG
bereitgestellten Stoffen
aus Kabelabdeckfolie (PVC)
Menge: 800,000 m

**01.08.290 Kabelverteiler-/Kabelverzweigerschränke**
einschließlich Sockel einbauen,
Bauteile werden vom AG beigestellt.
Aus "Betonfertigteilen bzw. Kunststoffelementen",
"alle Größen (410 - 1 390 mm breit)",
Normtiefe,
"auf zu erstellendes Auflager aus Betonplatten (z. B.
Gehwegplatten, Material ist einzurechnen)" aufbauen.
Ausführung "einschl. der erforderlichen
Erdarbeiten, Auflagererstellung und
Arbeitsraumverfüllung nach erfolgter Kabelverlegung".

  Löhne:  _________________

  Stoffe:  _________________

  Geräte:  _________________

  Sonstiges:  _________________
Menge: 5,000 St

**01.08.300 Kabelkleinschacht versetzen**
"Schachtteile in Zementmörtel MG III versetzen,
lichte Maße (L x B x H) 70 x70 x70 cm einschl.
Abdeckung"
Menge: 1,000 St

**01.08.310 Kabelschacht versetzen**
Leistung wie Position "zuvor",
jedoch "lichte Maße (L x B x H) bis
140 x 80 x 110 cm".
Menge: 1,000 St

**01.08.320 Freiluftverteilerschrank sichern**
aus "Schrankoberteil und Kabelsockel",
"aus Metall oder Unterlagsplatte, in Betrieb",
Ausführung "im Zuge der Kabel- und
Wasserleitungsgrabenerstellung."
Menge: 1,000 St

**01.08.330 Kabeldurchführung Spiralstützschlauch einbetonieren**
Leistung wie zuvor, jedoch Mauerdurchführungen als
Spiralstützschlauch,
Enden zu verschrumpfen,
Erzeugnis: Siemens oder gleichwertig
Menge: 3,000 St

**01.08.340 Mastfundament DN 300, L = 1,0 m**
als Betonrohr DIN 4032 DN 300, L = 1,0 m
ohne Muffe und Falz
als Mastfundament für Straßenbeleuchtungen bis 8 m
Höhe, einschl. Bohrung DN 80 (bauseits erstellen),
60 cm unter OK-Gelände (eingebauter Zustand) in
vorhandene Baugrube senkrecht versetzen, einschl.
Baugrubenverfüllung (Aushubleistungen werden
gesondert vergütet), OK-Betonrohr 10 cm, unter
OK-Gelände
Menge: 10,000 St

**01.08.350 Mastfundament DN 300, L = 1,5 m**
Leistung wie Position zuvor, jedoch Rohrlänge 1,5 m für
Beleuchtungsmasten über 8 m Höhe

  Löhne:  _________________

  Stoffe:  _________________

  Geräte:  _________________

  Sonstiges:  _________________
Menge: 5,000 St

**01.08.360 Stahlmast, bis 8 m Höhe, versetzen**
Stahlmast, verzinkt, für Straßenbeleuchtung,
Masthöhe bis 8 m,
in vorbenanntes Betonrohr versetzen, Ringraum
verfüllen mit Sand 0/4, verdichten, einschl.
oberen Betonabschluß DN 300, obere Fläche glatt
mit 2 % geneigt, OK-Beton 5 cm über OK-Gelände,
einschl. Schalung,
einschl. Transport zum Aufstellungsort,
Entfernung, einfach 7 km

  Löhne:  _________________

  Stoffe:  _________________

  Geräte:  _________________

  Sonstiges:  _________________
Menge: 15,000 St

**01.08.370 Stahlmast, über 8 m Höhe, versetzen**
Leistung wie Position zuvor,
jedoch für Masthöhen über 8 m
Menge: 5,000 St

**01.08.380 Demontage von Stahlmast bis 8 m Höhe**
Demontage von Stahlmasten von Straßenbeleuchtungen
Masthöhen bis 8 m einschl. Abbruch des Betonrohres
(Mastfundament, DN 300) mit fachgerechter Entsorgung
einschl. Ausbau der Sand- bzw. Kiesverfüllung mit
fachgerechter Entsorgung.
Transport des Stahlmasten von Demontageort zum
Betriebshof der Stadtwerke Zwiesel

  Löhne:  _________________

  Stoffe:  _________________

  Geräte:  _________________

  Sonstiges:  _________________
Menge: 10,000 St

**01.08.390 Demontage von Stahlmast über 8 m Höhe**
Leistung wie Position zuvor, jedoch für Masthöhen
über 8 m
Menge: 5,000 St

**01.08.400 Stahlmast, bis 8 m Höhe, ausbauen**
Position wie zuletzt in vollem Wortlaut beschrieben,
jedoch unter Erhalt des Betonrohres, Betonrohr zum
Einsetzen neuer Masten vorbereiten.
Menge: 10,000 St

**01.08.410 Markierung Kabelmerksteine herstellen**
Markierung mit Kabelmerksteinen herstellen mit vom AG
gelieferten Stoffen, Einbauen in Erdreich mit Beton.
Ausführung "einschl. der erforderlichen Erdarbeiten
nach Anweisung durch den AG oder der örtlichen
Bauleitung".
Menge: 2,000 St

**01.08.420 Beihilfe bei Kabelinstallationsarbeiten**
Beihilfe bei Kabelinstallationsarbeiten des AG durch
Personal des AN, ohne besondere fachliche
Qualifikation.
Die Fesetzung der Tätigkeit erfolgt durch den AG.
Abrechnungseinheit je 15 min.
Menge: 3,000 h

#### Titel 01.09 Transport und Verlegung von Wasserversorgungsmaterial

*Hinweis: Hinweis*
Hinweis

Für alle Verlege- und Montagepositionen dieses
Abschnittes gilt folgendes:

- Alle Materialien werden, wenn nicht ausdrücklich
  in der Leistungsposition beschrieben, von den
  Stadtwerken beigestellt.

- In alle Verlege- und Montagepositionen ist der
  Transport des Materials vom Bauhof der Stadtwerke zur
  Einbaustelle bzw. bei Demontagen vom Demontageort zum
  Bauhof der Stadtwerke (nur auf Anordnung)
  einschl. der Be- und Entladetätigkeiten einzurechnen.

- Transportleistungen innerhalb einer Baustelle werden
  nicht gesondert vergütet.

- Für den Transport und die Verlegung ist
  fachgerechtes und nach den Regeln der Technik sowie
  der einschlägigen Vorschriften anerkanntes Gerät zu
  verwenden.

- Den Anordnungen der Bauleitung, des Bauherrn bzw.
  dessen Vertreter ist unbedingt Folge zu leisten.

**01.09.10 Druckrohr GGG, DN 80, verlegen**
Druckrohr DIN EN 545 aus duktilem Gusseisen mit
Steckmuffe und Zementmörtelauskleidung für Trinkwasser,
in Baulängen ab 0,5 m,
verlegen auf vorhandenem Auflager aus Sand,
in vorhandene Gräben mit und ohne Verbau mit und ohne
Aussteifung.
Verlegetiefe bis 3 m.
Formstücke werden mit den Zuschlägen gemäß ZTV-Wa
abgerechnet, Passschnitte sind einzurechnen.

  Löhne:  _________________

  Stoffe:  _________________

  Geräte:  _________________

  Sonstiges:  _________________
Menge: 50,000 m

**01.09.20 Druckrohr GGG, DN 100 und 125 verlegen**
Leistung wie Position zuvor, jedoch DN 100 und 125.
Menge: 20,000 m

**01.09.30 Druckrohr GGG DN 150 verlegen**
Leistung wie Position zuletzt in vollem Wortlaut
beschrieben, jedoch DN 150.
Menge: 5,000 m

**01.09.40 Druckrohr GGG DN 200 verlegen**
Leistung wie Position zuletzt in vollem Wortlaut
beschrieben, jedoch DN 200
Menge: 5,000 m

**01.09.50 Einbau eines Zugsicherungsringes**
als Zulage zu den Druckrohrpositionen GGG
Menge: 30,000 m

**01.09.60 Druckrohr DN 50 PVC verlegen**
Druckrohre aus PCV-U DIN EN 1452 für Trinkwasser mit
Steckmuffe in Baulängen ab 0,5 m, verlegen auf
vorhandenem Sandauflager in vorhandenen Gräben mit und
ohne Verbau.
Verlegetiefe bis 3 m,
Formstücke werden mit den Zuschlägen gemäßt ZTV-Wa
abgerechnet.
Passschnitte sind einzurechnen.
Menge: 10,000 m

**01.09.70 Druckrohr DN 80 PVC verlegen**
Leistung wie Position zuletzt in vollem Wortlaut
beschrieben, jedoch DN 80
Menge: 100,000 m

**01.09.80 Druckrohr DN 100 und 125 PVC verlegen**
Leistung wie Position zuletzt in vollem Wortlaut
beschrieben, jedoch DN 100 und DN 125.
Menge: 10,000 m

**01.09.90 Druckrohr DN 150 PVC verlegen**
Leistung wie Position zuletzt in vollem Wortlaut
beschrieben, jedoch DN 150.
Menge: 10,000 m

**01.09.100 Druckrohr DN 200 PVC verlegen**
Leistung wie Position zuletzt in vollem Wortlaut
beschrieben, jedoch DN 200
Menge: 3,000 m

**01.09.110 Druckrohr DN 25 und 30 PE-HD verlegen**
Trinkwasserversorgung DIN 8074 / 8075
DN 25 und DN 32,
mit glatten Enden, Baulänge verschieden ab 0,5 m,
verlegen auf vorhandenem Auflager
in vorhandenen Gräben mit und ohne Verbau,
Anschlüsse an Armaturen oder Verschraubungen werden
durch den AG erstellt. Alle Verbindungsteile mit
Bitumenbinden umwickeln.
Verlegetiefe 2,5 m.
Passschnitte sind einzurechnen.
Menge: 50,000 m

**01.09.120 Druckrohr DN 40 und 50 PE-HD verlegen**
Leistung wie zuletzt in vollem Wortlaut beschrieben,
jedoch "DN 40 und DN 50 PE-HD".
Menge: 20,000 m

**01.09.130 Druckrohr DN 80 PE-HD verlegen**
Leistung wie Position zuletzt in vollem Wortlaut
beschrieben,
jedoch DN 80.
Menge: 10,000 m

**01.09.140 Druckrohr DN 100 PE-HD verlegen**
Leistung wie Position zuletzt in vollem Wortlaut
beschrieben,
jedoch DN 100.
Menge: 10,000 m

**01.09.150 Druckrohr DN 150 PE-HD verlegen**
Leistung wie Position zuletzt in vollem Wortlaut
beschrieben,
jedoch DN 150.
Menge: 10,000 m

**01.09.160 Innendruckprüfung DN 50-200**
Innendruckprüfung DIN EN 805, an vorbeschriebener
Rohrleitung aller Materialien,
DN 50, 80, 100, 125, 150, 200,
Prüfstrecke ab 1 m,
Wasser liefern (kostenpflichtig, über Standrohrzähler)
und nach Anweisung der Stadtwerke wieder beseitigen.
Abrechnungslänge mindestens 50 m

  Löhne:  _________________

  Stoffe:  _________________

  Geräte:  _________________

  Sonstiges:  _________________
Menge: 150,000 m

**01.09.170 Druckrohrleitung spülen, desinfizieren DN 50-200 mm**
Druckrohrleitung
für Trinkwasser
vor Inbetriebnahme spülen, desinfizieren DVGW W 291,
Entkeimungsmittel Chlor.
Inbetriebnahme in Teilstrecken "ab 1 m,
einschl. der Wasseruntersuchung und nochmaliges
Spülen nach der Desinfizierung",
Rohr DN "25 bis 200 mm".
Menge: 150,000 m

**01.09.180 Ortbeton C16/20**
Ortbeton
"für die Sicherung von Wasserleitungsformstücken
(Krümmer, Abzweige usw.), Armaturen und für evt.
Einbetonieren von Rohren",
aus unbewehrtem Beton
als Normalbeton DIN 1045
C16/20,
Maße "gemäß den einschlägigen Vorschriften,
Einzelvolumen 0,05 bis 0,2 m2. Für jede Sicherung
ist eine Abrechnungsskizze zu fergigen".
Menge: 5,000 m²

**01.09.190 Einbaugarnitur einbauen**
Einbaugarnitur für Erdeinbau
"für Absperrschieber, Absperklappen und Hausanschlußabsperrarmaturen",
Hülsrohr aus Kunststoff mit Hülsrohrdeckel,
Rohrdeckung bis "2,0 m
fach- und höhengerecht versetzen, Erschwernisse
bei der noch folgenden Grabenverfüllung werden
nicht gesondert vergütet".
Menge: 3,000 St

**01.09.200 Straßenkappen für Schieber versetzen**
für alle Arten von Absperrarmaturen höhengerecht
versetzen, einschl. Tragplatte und dem
erforderlichen Erdauflager.
Menge: 20,000 St

**01.09.210 Straßenkappe für Unterflurhydrant versetzen**
Leistung wie Position zuvor, jedoch für
Unterflurhydranten.
Menge: 1,000 St

**01.09.220 Wasserleitungsmerkstein setzen**
"Einbau von Wasserleitungsmerksteinen mit beigestellten
Stoffen, Einbautiefe bis 0,5 m unter OK-Gelände, in
Beton versetzen (Material ist einzurechnen)
einschl. der erforderlichen Erdarbeiten.
Menge: 1,000 St

**01.09.230 Markieren von Rohrleitungstrassen**
Markieren von Rohrleitungstrassen mit Trassenwarnband,
Ausführung nach Angaben der örtlichen Bauleitung.
Menge: 150,000 m

**01.09.240 Hilfe bei Rohr- bzw. Armatureninstallation**
Beihilfe bei Rohr- bzw. Armatureninstallationsarbeiten
des AG durch Personal des AN, mit Tätigkeiten, die eine
Qualifizierung im Rohrleitungsbau gemäß DVGW GW 301 -
oder gleichwertig - erforderlich machen (Nachweis der
Eignung).
Die Festsetzung der Tätigkeit und deren Einstufung
erfolgt duch den AG.
Abrechnungseinheit je 15 min.
Menge: 5,000 h

**01.09.250 Tätigkeiten ohne Qualifizierung**
Leistung wie Position zuvor, jedoch Art der Beihilfe:
Tätigkeiten, die keine Qualifizierung gemäß DVGW-GW 301
 - oder gleichwertig - erforderlich machen.
Menge: 3,000 h

#### Titel 01.10 Transport und Verlegung von Abwasserkanälen/-Schächten

*Hinweis: Hinweis*
Hinweis

Für alle Verlege- und Montagepositionen dieses
Abschnittes gilt folgendes:

- Alle Materialien werden, wenn nicht ausdrücklich
  in der Leistungsposition beschrieben, von den
  Stadtwerken beigestellt.

- In alle Verlege- und Montagepositionen ist der
  Transport des Materials vom Bauhof der Stadtwerke zur
  Einbaustelle bzw. bei Demontagen vom Demontageort zum
  Bauhof der Stadtwerke (nur auf Anordnung)
  einschl. der Be- und Entladetätigkeiten einzurechnen.

- Transportleistungen innerhalb einer Baustelle werden
  nicht gesondert vergütet.

- Für den Transport und die Verlegung ist
  fachgerechtes und nach den Regeln der Technik sowie
  der einschlägigen Vorschriften anerkanntes Gerät zu
  verwenden.

- Den Anordnungen der Bauleitung, des Bauherrn bzw.
  dessen Vertreter ist unbedingt Folge zu leisten.

**01.10.10 Abwasserkanal aus PE-HD, DN 150/200**
Nenndurchmesser 150 - 200 mm mit Steckmuffen alle
Wanddicken,
verlegen auf vorhandenem Sandauflager,
in vorhandenen Gräben mit und ohne Verbau (mit
Aussteifung),
Verlegetiefen bis 2,5 m,
Passchnitte sind einzurechnen.
Menge: 10,000 m

**01.10.20 Abwasserkanal aus PE-HD, DN 250/300**
Leistung wie Position zuvor in vollem Wortlaut
beschrieben, jedoch Nenndurchmesser 250 bis 300 mm.

  Löhne:  _________________

  Stoffe:  _________________

  Geräte:  _________________

  Sonstiges:  _________________
Menge: 10,000 m

**01.10.30 Abwasserkanal aus Steinzeug, DN 100 bis 200**
Leistung wie Position zuletzt in vollem Wortlaut
beschrieben, jedoch aus Steinzeug, Nenndurchmesser 100
bis 200 mm.
Menge: 10,000 m

**01.10.40 Abwasserkanal aus Beton, DN 250 bis 400**
Leistung wie Position zuletzt in vollem Wortlaut
beschrieben, jedoch aus Beton oder Stahlbeton,
Nenndurchmesser 250 bis 400 mm.

  Löhne:  _________________

  Stoffe:  _________________

  Geräte:  _________________

  Sonstiges:  _________________
Menge: 10,000 m

**01.10.50 Abbruch von Abwasserkanälen DN 150-250 Beton**
aus Steinzeug oder Beton (einschl. eventueller
Bewehrung) in vorhandenem Graben oder Baugrube
mit und ohne Aussteifung.
Graben- bzw. Baugrubentiefe bis 2,5 m
Abwasseranlage außer Betrieb
Abbruchmaterial wird Eigentum des AN,
laden, fördern und deponieren, Deponiekosten sind
einzurechnen.
Menge: 50,000 m

**01.10.60 Abbruch von Abwasserkanälen DN 300-500 Beton**
Leistung wie Position zuvor in vollem Wortlaut
beschrieben, jedoch Kanalrohre aus Steinzeug und Beton
über DN 250 bis 500.
Menge: 10,000 m

**01.10.70 Abbruch von Abwasserkanälen über DN 500 Beton**
Leistung wie Position zuvor in vollem Wortlaut
beschrieben, jedoch Kanalrohre aus Beton über DN 500.
Menge: 10,000 m

**01.10.80 Abbruch von Abwasserkanälen DN 150-250 PVC**
Leistung wie Position zuvor in vollem Wortlaut
beschrieben, jedoch Kanalrohre aus PVC, PVC-U oder
PE-HD aller Wanddicken
DN 150 bis 250.
Menge: 25,000 m

**01.10.90 Abbruch von Abwasserkanälen DN 300-500 PVC**
Leistung wie Position zuvor in vollem Wortlaut
beschrieben, jedoch Kanalrohre aus PVC, PVC-U oder
PE-HD aller Wanddicken über DN 250 bis DN 500.
Menge: 10,000 m

**01.10.100 Abbruch von Straßensinkkasten**
aus Betonfertigteilen einschl. Betonauflager.
Abmessung bis 0,66 m3
Menge: 5,000 St

**01.10.110 Abbruch von Betonbauwerken**
Schachtbauwerke und Kanaleinbauteile, aus bewehrtem
oder unbewehrtem Beton, vollständig oder teilweise
abbrechen und entsorgen.
Menge: 5,000 m³

**01.10.120 Ausbau von Schachtabdeckung DN 625**
einschließlich Entsorgung oder Transport zu der
Kläranlage.
Menge: 5,000 St

**01.10.130 Ausbau von Ausgleichsringen DN 625**
1 bis 5 Ausgleichsringe in Beton versetzt ausbauen und
entsorgen.
Menge: 2,000 St

**01.10.140 Schachtkonus ausbauen und entsorgen**
aus Betonfertigteil bis DN 1000.
Menge: 2,000 St

**01.10.150 Schachtring ausbauen und entsorgen**
aus Betonfertigteil bis DN 1000, Bauhöhe bis 1 m.
Menge: 2,000 St

**01.10.160 Schachtboden ausbauen und entsorgen**
aus Betonfertigteil bis DN 1000, Bauhöhe bis 1 m.
Menge: 1,000 St

**01.10.170 Schachtbodenteil setzen**
aus Betonfertigteil bis DN 1000, Bauhöhe bis 1 m,
auf Sauberkeitsschicht aus Beton (einzurechnen) setzen.

Der Anschluss an ein Rohr bis DN 400 ist einzurechnen.

  Löhne:  _________________

  Stoffe:  _________________

  Geräte:  _________________

  Sonstiges:  _________________
Menge: 1,000 St

**01.10.180 Schachtring setzen**
aus Betonfertigteil bis DN 1000, Bauhöhe bis 1 m
einschl. dem Herstellen der Fugenabdicktung und
der Lastabtragung.
Menge: 1,000 St

**01.10.190 Schachtkonus setzen**
aus Betonfertigteil bis DN 1000
einschl. dem Herstellen der Fugenabdichtung und
der Lastabtragung.
Menge: 5,000 St

**01.10.200 Auflagering waagerecht Betonfertigteil Weite 625mm H 40mm Schubsicherung**
STLB-Bau 2017-10 009
Auflagering, zum Einbau in waagerechte Oberfläche, Betonfertigteil (AR-V) DIN EN 1917, DIN V 4034-1, Typ 2, lichte Weite 625 mm, Bauhöhe 40 mm, mit Schubsicherung,
Hersteller/Typ 'liefern und einbauen, inkl. aller Setzmaterialien.'.
Menge: 5,000 St

**01.10.210 Auflagering waagerecht Betonfertigteil Weite 625mm H 60mm Schubsicherung**
STLB-Bau 2017-10 009
Auflagering, zum Einbau in waagerechte Oberfläche, Betonfertigteil (AR-V) DIN EN 1917, DIN V 4034-1, Typ 2, lichte Weite 625 mm, Bauhöhe 60 mm, mit Schubsicherung,
Hersteller/Typ 'liefern und einbauen, inkl. aller Setzmaterialien.'.
Menge: 5,000 St

**01.10.220 Auflagering waagerecht Betonfertigteil Weite 625mm H 80mm Schubsicherung**
STLB-Bau 2017-10 009
Auflagering, zum Einbau in waagerechte Oberfläche, Betonfertigteil (AR-V) DIN EN 1917, DIN V 4034-1, Typ 2, lichte Weite 625 mm, Bauhöhe 80 mm, mit Schubsicherung,
Hersteller/Typ 'liefern und einbauen, inkl. aller Setzmaterialien.'.
Menge: 5,000 St

**01.10.230 Auflagering waagerecht Betonfertigteil Weite 625mm H 100mm Schubsicherung**
STLB-Bau 2017-10 009
Auflagering, zum Einbau in waagerechte Oberfläche, Betonfertigteil (AR-V) DIN EN 1917, DIN V 4034-1, Typ 2, lichte Weite 625 mm, Bauhöhe 100 mm, mit Schubsicherung,
Hersteller/Typ 'liefern und einbauen, inkl. aller Setzmaterialien.'.
Menge: 5,000 St

**01.10.240 Auflagering waagerecht Betonfertigteil Weite 625mm H 150mm Schubsicherung**
STLB-Bau 2017-10 009
Auflagering, zum Einbau in waagerechte Oberfläche, Betonfertigteil (AR-V) DIN EN 1917, DIN V 4034-1, Typ 2, lichte Weite 625 mm, Bauhöhe 150 mm, mit Schubsicherung,
Hersteller/Typ 'liefern und einbauen, inkl. aller Setzmaterialien.'.
Menge: 5,000 St

**01.10.250 Auflagering geneigt Betonfertigteil Weite 625mm H 30/60mm Schubsicherung**
STLB-Bau 2017-10 009
Auflagering, zum Einbau in geneigte Oberfläche, Betonfertigteil (AR-V) DIN EN 1917, DIN V 4034-1, Typ 2, lichte Weite 625 mm, jedoch Bauhöhe 30/60 mm, mit Schubsicherung,
Hersteller/Typ 'liefern und einbauen, inkl. aller Setzmaterialien.'.
Menge: 5,000 St

**01.10.260 Auflagering geneigt Betonfertigteil Weite 625mm H 60/100mm Schubsicherung**
STLB-Bau 2017-10 009
Auflagering, zum Einbau in geneigte Oberfläche, Betonfertigteil (AR-V) DIN EN 1917, DIN V 4034-1, Typ 2, lichte Weite 625 mm, jedoch Bauhöhe 60/100 mm, mit Schubsicherung,
Hersteller/Typ 'liefern und einbauen, inkl. aller Setzmaterialien.'.
Menge: 5,000 St

**01.10.270 Schachtabdeckung DN 625 setzen**
höhengenau auf Mörtelfuge (Mörtel ist einzurechnen).
Menge: 5,000 St

**01.10.280 Wasserhaltung im Kanal bis DN 400 aufbauen**
für Kanalanschluss und Gerinneumbau,
bestehend aus Kanalabsperrung mit Blase oder Deckel
einschl. Vorhalten und Rückbau.

  Löhne:  _________________

  Stoffe:  _________________

  Geräte:  _________________

  Sonstiges:  _________________
Menge: 1,000 St

**01.10.290 Wasserhaltung im Kanal bis DN 600 aufbauaen**
für Kanalanschluss und Gerinneumbau,
bestehend aus Kanalabsperrung mit Blase oder Deckel
einschl. Vorhalten und Rückbau.
Menge: 1,000 St

**01.10.300 Pumpe für Wasserhaltung im Kanal bis 10 l/s**
einschl. Abflussleistung bis 100 m
einschl. Vorhalten und Rückbau.
Menge: 1,000 St

**01.10.310 Betrieb der Abwasserpumpen bis 10 l/s**
einschl. Strombeschaffung
Menge: 10,000 h

#### Titel 01.11 Rohrvortrieb (Raketenvortrieb, Spülbohrungen)

*Hinweis: Vertragliche Regelungen*
Vertragliche Regelungen

Beim Vortrieb angetroffene, unvorhergesehene
Hindernisse wie z. B. Findlinge, Baumstämme, Blindgänger
und ähnliches, gehen in das Baugrundrisiko des
Auftraggebers ein. Die durch solche Hindernisse
entstehenden Kosten werden vergütet.

**01.11.10 Raketenvortrieb für DN 100 PVC**
Vortrieb von Rohren im Raketenvortriebsverfahren mit
nachträglichem Einziehen eines Kunststoffrohres, als
Kabelschutzrohr aus PVC-U, DIN 8061/8062, Rohr-Reihe 4
Kreisprofil DN 100 x 5,3
in Böden nach Bodenklasse DIN 18 300, Klasse 3-5.
Der verdrängte Boden ist abzubauen, wird Eigentum des
Auftragnehmers und ist zu beseitigen.
Die Vortriebsstrecke wird vom AG festgelegt.
Vortriebsstrecken ca. 5 - 10 m.
Im Einheitspreis sind alle zum Vortrieb gehörenden
Leistungen und Nebenleistungen eingeschlossen.
Die Rohrlieferung erfolgt durch die Stadtwerke.
Die Vergütung der Start- und Zielgruben erfolgt über
die entsprechende Position im Abschnitt Erdarbeiten
(Boden für Baugruben).
Menge: 10,000 m

**01.11.20 Raketenvortrieb für DN 25 und 32 PE-HD**
Leistung wie zuletzt in vollem Wortlaut beschrieben,
jedoch nachträgliches Einziehen eines Kunststoffrohres als Wasserleitungshausanschlüsse aus PE-HD
DN 25 und 32.
Menge: 15,000 m

**01.11.30 Raketenvortrieb für DN 40 und DN 50 PE-HD**
Leistung wie Position zuvor, jedoch DN 40 und DN 50.
Menge: 20,000 m

**01.11.40 Vortrieb von Rohren im Bohrspülverfahren, DN 100 PE-HD**
Leistung wie zuletzt in vollem Wortlaut beschrieben,
jedoch für Rohrleitung DN 100, PE-HD.

  Löhne:  _________________

  Stoffe:  _________________

  Geräte:  _________________

  Sonstiges:  _________________
Menge: 10,000 m

**01.11.50 Vortrieb von Rohren im Bohrspülverfahren, DN 150, PE-HD**
Leistung wie zuletzt in vollem Wortlaut beschrieben,
jedoch für Rohrleitung DN 150, PE-HD.
Menge: 10,000 m

**01.11.60 Zulage zu allen Bohrungen für Bodenklasse 6**
Zulage zu allen Bohrungen für Bodenklasse 6.
Der Nachweis der Bodenklassifizierung ist zu erbringen.
Menge: 20,000 m

**01.11.70 Zulage zu allen Bohrungen für Bodenklasse 7**
Zulage zu allen Bohrungen für Bodenklasse 7.
Der Nachweis der Bodenklassifizierung ist zu erbringen.
Menge: 20,000 m

#### Titel 01.12 Transport und Entsorgung

**01.12.10 Laden von Material**
Boden, Beton oder Asphalt für Abtransport laden.
Menge: 400,000 m³

**01.12.20 Abtransport von Boden**
Unbrauchbares Bodenmaterial auf zugelassener
Verwertungsstelle entsorgen.

Abrechnung nach Entsorgungsnachweis.
Entsorgungsgebühr ist einzurechnen.

Verwertungsstelle: ".........................................................

"

Entsorgungsgebühr: ".........................................................

"

  Löhne:  _________________

  Stoffe:  _________________

  Geräte:  _________________

  Sonstiges:  _________________
Menge: 800,000 t

**01.12.30 Transport und Entsorgung von Bauschutt**
auf zugelassene Verwertungsstelle.

Abrechnung nach Entsorgungsnachweis.
Entsorgungsgebühr ist einzurechnen.

Verwertungsstelle: ".........................................................

"

Entsorgungsgebühr: ".........................................................

"
Menge: 20,000 t

**01.12.40 Transport und Entsorgung von Asphaltaufbruch**
auf zugelassene Verwertungsstelle.

Abrechnung nach Entsorgungsnachweis.
Entsorgungsgebühr ist einzurechnen.

Verwertungsstelle: ".........................................................

"

Entsorgungsgebühr: ".........................................................

" _/t
Menge: 100,000 t

### 02 Stundenlohnarbeiten

*Hinweis: Hinweis*
Hinweis

Leistungen, die nach diesem Bereich erforderlich
werden, müssen gesondert beauftragt werden.

#### Titel 02.01 Arbeitskräfte im Stundenlohn

*Hinweis: Hinweis*
Hinweis

Der nachstehende Verrechnungssatz ist unter Beachtung
der preisrechtlichen Vorschriften zu ermitteln. Er hat
den tatsächlichen Lohn mit den Zuschlägen für
Gemeinkosten, Sozialkassenbeiträgen, vermögenswirksamen
Leistungen und dergleichen sowie
Lohn-/Gehaltsnebenkosten zu enthalten.

Zuschläge für Überstunden werden nicht gesondert
vergütet.

Aufsichtsstunden werden nicht gesondert vergütet.

Die Einheitspreise enthalten auch das Vorhalten von
Werkzeug und Kleingeräten sowie Schal- und Rüstholz.

Die im Bereich Stundenlohnarbeiten angebotenen
Verrechnungssätze sind für die Laufzeit des Vertrages
Festpreise.

**02.01.10 Mannstunden**
für Arbeiter aller Lohngruppen
Menge: 100,000 h

**02.01.20 Lohnzuschlag für Arbeiten nachts und an Sonn- und Feiertagen**
Zuschlag zu allen Leistungen, die nach 21 Uhr, vor 6
Uhr oder an Sonn- bzw. Feiertagen zu erbringen sind.

Die Vergütung erfolgt zusätzlich zu den
Leistungspositionen bzw. zusätzlich zum Regiepersonal
für die erforderlichen, anwesenden Arbeitskräfte.
Menge: 40,000 h

#### Titel 02.02 Geräte

*Hinweis: Verrechnungssatz*
Verrechnungssatz:

Die Gerätekosten verstehen sich, wenn in den Positionen
nicht anders erwähnt ist, einschl. Bedienung und
Betriebsstoffen sowie allen Zuschlägen, jedoch ohne
Umsatzsteuer.

Stillstands-, Reparatur- und Wartungszeit werden nicht
vergütet.

**02.02.10 Unimog bis 3 to**
Menge: 3,000 h

**02.02.20 Allrad-Kipper 5 to**
Menge: 20,000 h

**02.02.30 Allrad-Kipper 8 to**
Menge: 30,000 h

**02.02.40 Hydraulik-Bagger**
0,3 - 0,5 m3 Greiferinhalt
Menge: 20,000 h

**02.02.50 Allzweckgerät (Kramerlader)**
Menge: 30,000 h

**02.02.60 Abbauhammer**
Menge: 15,000 h

**02.02.70 Kompressor 6 m³/min ohne Bedienung**
Menge: 15,000 h

**02.02.80 Rüttelplatte**
Menge: 10,000 h

**02.02.90 Tandemwalze, 2 to**
Menge: 5,000 h

#### Titel 02.03 Baustoffe

*Hinweis: Hinweis*
Die Baustoffe sind frei Verwendungsstelle zu liefern,
der Transport und das Abladen werden nicht gesondert
vergütet.

In den nachstehenden Verrechnungssätzen sind alle
Zuschläge, nicht jedoch die Mehrwertsteuer enthalten.

**02.03.10 Sand 1/3**
Menge: 10,000 t

**02.03.20 Kies 0/16**
Menge: 20,000 t

**02.03.30 Kies 0/32**
Menge: 6,000 t

**02.03.40 Transportbeton C 16/20**
Menge: 5,000 m³

**02.03.50 Gebrochenes Steinmaterial (Schroppen)**
Menge: 50,000 t

**02.03.60 Bitukies 0/16**
Menge: 1,000 t

**02.03.70 Bitukies 0/32**
Menge: 1,000 t

USt %: 19,00
